# MAN TH VH+SF
Angebotsaufforderung (GAEB DA XML 3.2, DA83)
Projekt: 17664
Währung: EUR
Auftraggeber: Covivio Immobilien GmbH, Essener Str. 66, 46047 Oberhausen, Deutschland, Ansprechpartner Anatoli Kiltau, E-Mail anatoli.kiltau@covivio.immo
Erstellt mit: GXML Toolbox V3.3 R20230829, iTWO_64 V24.0.454, 04.08.2025

## 017664 Manteuffelstr. 49, 10999 Berlin,TH VH+SF
Datum: 04.08.2025

### Los 1 Baustelleneinrichtung

#### Titel 1.1 Toilettenkabine aufstellen, vorhalten und entfernen

**1.1.10 Toilettenkabine aufstellen, vorhalten und entfernen**
Toilettenkabine nach Vorschrift der Arbeitsstättenverordnung §45 aufstellen, vorhalten, unterhalten und wieder entfernen. Im Unterhalt ist das Entleeren bei Bedarf bzw. Austausch der Kabine enthalten. Nutzung erfolgt durch alle am Bauvorhaben beteiligten Firmen.
Aufstellung im Straßenrand, die Gebühren für die Sondernutzung sind mit dem Einheitspreis vergütet.

Dixi oder gleichwertig
Menge: 1,000 Stk

**1.1.20 Vorhalten der Toilettenkabine über Grundeinsatzzeit hinaus**
Vorhalten der vorbeschriebenen Toilettenkabine über die vereinbarte Grundeinsatzzeit hinaus für jede weitere Woche.
Menge: 1,000 Wo

### Los 2 Maler- & Lackierarbeiten TH VH

#### Titel 2.1 Allgemeine Vorarbeiten

**2.1.10 Bodenfläche mit Filzpappe schützen**
Filzpappe liefern und Bodenflächen abdecken und vor Verschmutzung schützen.
Eventuelle Abklebearbeiten sowie die Entsorgung nach Abschluss der Arbeiten sind in den Preis einzukalkulieren.
Menge: 30,000 m²

**2.1.20 Flächen mit Folie schützen**
Abdeckfolie liefern und Bodenflächen, Treppen, Fenster etc. abdecken und vor Verschmutzung schützen. Eventuelle Abklebearbeiten sowie die Entsorgung nach Abschluss der Arbeiten sind in den Preis einzukalkulieren.
Menge: 10,000 m²

**2.1.30 Briefkästen und Infotafel demontieren**
*** Pauschalposition
Für die Dauer der Sanierungsmaßnahmen Briefkästen (20 Stück) und die Infotafel von der Wand demontieren und provisorisch auf einem Holzgestell platzieren. Nach Abschluss der Arbeiten Briefkästen und Infotafel zurück montieren. Zwei alte Brifkästen von der Türen demontieren und ensorgen.

Die Abstimmung mit den Hausbewohnern hinsichtlich des Zugangs zu den Briefkästen sowie die rechtzeitige Information der Hausbewohner über die Maßnahme (mittels Aushang mindestens zwei Wochen vor Umsetzung) erfolgt durch den Auftragnehmer

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Menge: 1,000 psch

#### Titel 2.2 Putzschäden beseitigen

**2.2.10 Putz < 1,00 m² beiarbeiten**
Losen, schadhaften Putz < 1 m² Flächengrösse an Decken- und Wandflächen inkl. Seitenwangen entfernen und mit Haftputzgips oder der vorhandenen Putzart entsprechend, bis zu einer Stärke von 30 mm im Mittel, an den vorhandenen Putz sauber anarbeiten. Die Entsorgung nach Abschluss der Arbeiten sind in den Preis einzukalkulieren.
Menge: 110,000 m²

**2.2.20 Risse beiarbeiten**
Risse in Putzflächen V-förmig aufweiten, säubern, fachgerecht mit elastischem Rissfüller verfüllen, spachteln und nach Herstellervorgabe mit einem Elastikgewebe armieren.
Menge: 30,000 lfm

**2.2.30 Flächen spachteln in Q3**
Wand- oder Deckenflächen inkl. Seitenwangen vollflächig mit einer geeigneten Spachtelmasse nach Herstellervorgabe für erhöhte Anforderungen an den Untergrund entsprechend der Qualitätsstufe Q3 spachteln, glätten und planschleifen (einschl. vorheriger Grundierung).

Brillux Lacryl Tiefgrund ELF 595 oder siehe Tabelle
  C) GEWERKESPEZIFISCHE VORBEMERKUNGEN Abs.4
Brillux Füll- und Spachtelmasse 143 oder siehe Tabelle
  C) GEWERKESPEZIFISCHE VORBEMERKUNGEN Abs.4
Menge: 493,290 m²

**2.2.40 Alueckschutzprofile einputzen**
An den Außenecken der Durchfahrt sind Profile entsprechend den Ausführungsanforderungen anzubringen

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Menge: 10,000 lfm

**2.2.50 Armierungsgewebe / Glattvlies**
Zusätzliches Einbetten eines Armierungsgewebes aus Glasfaser an Seitenwangen zur dauerhaften Rissüberbrückung, einschl. eventuell erforderlicher Gewebeecken. Überlappung der Bahnen mindestens 10 cm
Menge: 9,030 m²

#### Titel 2.3 Wand- und Deckenflächen vorbehandeln

**2.3.10 Flächen grundieren**
Wand- oder Deckenflächen inkl. Seitenwangen und Untersichten mit einer für den Untergrund geeigneten und dem weiteren Aufbau erforderlichen Grundbeschichtung nach Herstellervorgabe grundieren.

Brillux Lacryl Tiefgrund ELF 595 oder siehe Tabelle
  C) GEWERKESPEZIFISCHE VORBEMERKUNGEN Abs. 4
Menge: 493,290 m²

#### Titel 2.4 Wand- und Deckenflächen bearbeiten

**2.4.10 Deckenflächen und Untersichten mit Dispersionsfarbe streichen**
Deckenflächen auf vorbereitetem Untergrund mit waschbeständiger Dispersionsfarbe für Innen deckend beschichten.

Brillux Malerweiß ELF oder siehe Tabelle
  C) GEWERKESPEZIFISCHE VORBEMERKUNGEN Abs.4

Nassabriebbeständigkeit: Klasse 3

Farbton: weiss
Menge: 122,360 m²

**2.4.20 Wandflächen mit Dispersionsfarbe streichen 2-farbig**
Wandflächen inkl. Seitenwangen auf vorbereitetem Untergrund mit scheuerbeständiger Dispersionsfarbe für Innen deckend 2-farbig beschichten. Die bestehende Farbtrennlinie (Höhe) dient als Referenz für die neue Farbaufteilung

Brillux Glemalux ELF 1000 oder siehe Tabelle
  C) GEWERKESPEZIFISCHE VORBEMERKUNGEN Abs.4

Nassabriebbeständigkeit: Klasse 1

Farbton: Wände unten im Lichtgrau RAL 7035, Wände oben Cremeweiß RAL 9001
Menge: 370,920 m²

**2.4.30 Zulage: Anstrich Farbton -mittel getönt**
Mittel getönte Anstriche der Nassabriebbeständigkeit: Klasse 1, 2 und 3

Farbton: nach Vorgabe der Bauleitung
Menge: 370,920 m²

**2.4.40 Zulage: Anstrich Farbton -satt getönt**
Satt getönte Anstriche der Nassabriebbeständigkeit: Klasse 1, 2 und 3

Farbton: nach Vorgabe der Bauleitung
Menge: 1,000 m²

**2.4.50 Zulage: Anstrich Farbton -Vollton**
Vollton, Anstriche der Nassabriebbeständigkeit: Klasse 1, 2 und 3

Farbton: nach Vorgabe der Bauleitung
Menge: 1,000 m²

**2.4.60 Zulage: scharfkantiges Abkleben für 2-farbige Anstriche**
-nur auf Anweisung der Bauleitung-

Zulage Für scharfkantiges Abkleben für 2-farbige Anstricharbeiten um einen sauberen, geraden Übergang von einem Farbton zum anderen zu gewährleisten
Menge: 116,000 lfm

**2.4.70 Versiegelung mit Acrylat**
Fugen zwischen Putz-, Beton- und Gipskartonflächen oder ähnlichen Baustoffen mit dauerelastischer
Acryl-Fugenmasse versiegeln, einschl. abkleben falls erforderlich.

Brillux Acryl-Dichtmasse 395 oder siehe Tabelle
  C) GEWERKESPEZIFISCHE VORBEMERKUNGEN Abs.4
Menge: 400,000 lfm

**2.4.80 Isolieranstrich**
- Den Untergrund auf Festigkeit und Tragfähigkeit prüfen
- Lose Teile, Farbreste und mürbes Material entfernen
- Verschmutzte Flächen säubern
- Vorhandene Altanstriche wie Leimfarben, Spachtelschichten oder losen Putz entfernen
- Löcher, Risse und Unebenheiten ausbessern.
Menge: 10,000 m²

#### Titel 2.5 Holzflächen bearbeiten

**2.5.10 Holz - Türen Kassettentüren -innen-**
Wohnungseingangstüren, Tür zum Innenhof sowie beide Durchfahrtstoren lackieren

Türen, Futter und Bekleidungen stark profiliert etc., innen, wie folgt behandeln:

Den vorhandenen Altanstrich auf Haft- und Tragfähigkeit prüfen. Ein nicht tragfähiger Untergrund ist vollständig, wenn erforderlich auch ganzflächig, nach Art des Bieters zu entfernen. Flächen sind zu reinigen, anzulaugen und aufzurauhen. Vorhandene Übergänge zur Altbeschichtung sind beizuschleifen und zu spachteln. Freigelegte Flächen sind zu grundieren. Fugen, Löcher und Risse sind mit Holzspachtel auszuspachteln. Loser und schadhafter Kitt der Falze von Fenstern und Türen ist zu entfernen und mit Kitt beizuarbeiten. Vorhandene Eisenteile sind zu entrosten und mit Korrosionsschutz zu grundieren.
Sämtliche Arbeiten wie das Entfernen von Altanstrichen, das Schleifen und Spachteln von Holzflächen und notwendige zusätzliche Grundier-, Zwischen- und Schlussbeschichtungen sind in den Preis einzukalkulieren.
einschl. aller Nebenarbeiten.

Grundbeschichtung :
Brillux Hydro-PU-Tec Vorlack 2020 oder siehe Tabelle
  C) GEWERKESPEZIFISCHE VORBEMERKUNGEN Abs.4
Zwischenbeschichtung :
Brillux Hydro-PU-Tec Seidenmattlack 2088 oder siehe Tabelle
  C) GEWERKESPEZIFISCHE VORBEMERKUNGEN Abs.4
Schlussbeschichtung :
Brillux Hydro-PU-Tec Seidenmattlack 2088 oder siehe Tabelle
  C) GEWERKESPEZIFISCHE VORBEMERKUNGEN Abs.4
Farbton: Lichtgrau RAL 7035
Menge: 69,490 m²

**2.5.20 Holz - Türen lackieren -außen-**
Durchfahrtstor, Tür zum Innenhof sowie die Kellertür von außen.

Türen, Futter und Bekleidungen etc., aussen, (wie Hoftüren, Balkontüren, etc...) wie folgt behandeln:

Den vorhandenen Altanstrich auf Haft- und Tragfähigkeit prüfen. Ein nicht tragfähiger Untergrund ist vollständig, wenn erforderlich auch ganzflächig, nach Art des Bieters zu entfernen. Flächen sind zu reinigen, anzulaugen und aufzurauhen. Vorhandene Übergänge zur Altbeschichtung sind beizuschleifen und zu spachteln. Freigelegte Flächen sind zu grundieren. Fugen, Löcher und Risse sind mit Holzspachtel auszuspachteln . Loser und schadhafter Kitt der Falze von Fenstern und Türen ist zu entfernen und mit Kitt beizuarbeiten.
Vorhandene Eisenteile sind zu entrosten und mit Korrosionsschutz zu grundieren. Sämtliche Arbeiten wie das Entfernen von Altanstrichen, das Schleifen und Spachteln von Holzflächen und notwendige zusätzliche
Grundier-, Zwischen- und Schlussbeschichtungen sind in den Preis einzukalkulieren.
einschl. aller Nebenarbeiten

Grundbeschichtung :
Brillux Impredur Grund 835 oder siehe Tabelle
  C) GEWERKESPEZIFISCHE VORBEMERKUNGEN Abs.4
Zwischenbeschichtung :
Brillux Hochglanzlack 840 oder siehe Tabelle
  C) GEWERKESPEZIFISCHE VORBEMERKUNGEN Abs.4
Schlussbeschichtung :
Brillux Hochglanzlack 840 oder siehe Tabelle
  C) GEWERKESPEZIFISCHE VORBEMERKUNGEN Abs.4
Farbton: Durchfahrtstor sowie die Kellertür sind von außen in der vorhandenen Bestandsfarbezu lackieren. Die Farbabstimmung hat anhand eines Musters vor Ort zu erfolgen.
Menge: 10,110 m²

**2.5.30 Holz - Treppenwangen lackieren**
-nur auf Anweisung der Bauleitung-
Holz - Treppenwangen (profiliert) lackieren

Den vorhandenen Altanstrich auf Haft- und Tragfähigkeit prüfen. Ein nicht tragfähiger Untergrund ist vollständig, wenn erforderlich auch ganzflächig, nach Art des Bieters zu entfernen . Flächen sind zu reinigen, anzulaugen und aufzurauhen. Vorhandene Übergänge zur Altbeschichtung sind beizuschleifen und zu spachteln. Freigelegte Flächen sind zu grundieren. Fugen, Löcher und Risse sind mit Holzspachtel auszuspachteln.
Sämtliche Arbeiten wie das Entfernen von Altanstrichen, das Schleifen und Spachteln von Holzflächen und notwendige zusätzliche Grundier-, Zwischen- und Schlussbeschichtungen sind in den Preis einzukalkulieren. einschl. aller Nebenarbeiten

Grundbeschichtung :
Brillux Hydro-PU-Tec Vorlack 2020 oder siehe Tabelle
  C) GEWERKESPEZIFISCHE VORBEMERKUNGEN Abs.4

Zwischenbeschichtung :
Brillux Hydro-PU-Tec Seidenmattlack 2088 oder siehe Tabelle
  C) GEWERKESPEZIFISCHE VORBEMERKUNGEN Abs.4

Schlussbeschichtung :
Brillux Hydro-PU-Tec Seidenmattlack 2088 oder siehe Tabelle
  C) GEWERKESPEZIFISCHE VORBEMERKUNGEN Abs.4

Farbton: Treppenwangen sind in der vorhandenen Bestandsfarbe zu lackieren. Die Farbabstimmung hat anhand eines Musters vor Ort zu erfolgen.
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Menge: 30,110 lfm

**2.5.40 Holz - Handläufe lackieren**
-nur auf Anweisung der Bauleitung-

Holz - Handläufe (profiliert) lackieren

Den vorhandenen Altanstrich auf Haft- und Tragfähigkeit prüfen. Ein nicht tragfähiger Untergrund ist vollständig, wenn erforderlich auch ganzflächig, nach Art des Bieters zu entfernen . Flächen sind zu reinigen, anzulaugen und aufzurauhen. Vorhandene Übergänge zur Altbeschichtung sind beizuschleifen und zu spachteln. Freigelegte Flächen sind zu grundieren. Fugen, Löcher und Risse sind mit Holzspachtel auszuspachteln Sämtliche Arbeiten wie das Entfernen von Altanstrichen, das Schleifen und Spachteln von Holzflächen und notwendige zusätzliche Grundier-, Zwischen- und Schlussbeschichtungen sind in den Preis einzukalkulieren.
einschl. aller Nebenarbeiten

Grundbeschichtung :
Brillux Hydro-PU-Tec Vorlack 2020 oder siehe Tabelle
  C) GEWERKESPEZIFISCHE VORBEMERKUNGEN Abs.4

Zwischenbeschichtung :
Brillux Hydro-PU-Tec Seidenmattlack 2088 oder siehe Tabelle
  C) GEWERKESPEZIFISCHE VORBEMERKUNGEN Abs.4

Schlussbeschichtung :
Brillux Hydro-PU-Tec Seidenmattlack 2088 oder siehe Tabelle
  C) GEWERKESPEZIFISCHE VORBEMERKUNGEN Abs.4

Farbton: Handläufe sind in der vorhandenen Bestandsfarbe zu lackieren. Die Farbabstimmung hat anhand eines Musters vor Ort zu erfolgen.
Menge: 30,110 lfm

**2.5.50 Holz - Geländer- /Antrittspfosten lackieren**
Geländer-/Antrittspfosten sind in der vorhandenen Bestandsfarbe zu lackieren. Die Farbabstimmung hat anhand eines Musters vor Ort zu erfolgen.
Menge: 94,000 Stk

**2.5.60 Zulage: Anstrich Farbton -mittel getönt-**
Mittel getönte Anstriche

Farbton: nach Vorgabe der Bauleitung
Menge: 100,000 m²

**2.5.70 Zulage: Anstrich Farbton -satt getönt-**
Satt getönte Anstriche

Farbton: nach Vorgabe der Bauleitung
Menge: 10,110 m²

**2.5.80 Zulage: Anstrich Farbton -Vollton**
Vollton, Anstriche

Farbton: nach Vorgabe der Bauleitung
Menge: 1,000 m²

#### Titel 2.6 Metallflächen bearbeiten

**2.6.10 Metall Türen lackieren -innen-**
Dachgeschoß-Tür

Metall - Türen, innen, wie folgt behandeln:
Den vorhandenen Altanstrich auf Haft- und Tragfähigkeit prüfen. Ein nicht haft- und tragfähiger Untergrund ist vollständig, wenn erforderlich auch ganzflächig, nach Art des Bieters zu entfernen. Flächen sind zu reinigen, gründlich zu entrosten und aufzurauhen.Vorhandene Übergänge zur Altbeschichtung sind beizuschleifen und zu spachteln. Freigelegte Flächen sind mit Korrosionsschutz zu grundieren. Die Vorbehandelten Flächen sind anschließend mit einer Grund-, Zwischen-, und Schlussbeschichtung zu versehen.
Sämtliche Arbeiten wie das Entfernen von Altanstrichen, das Schleifen und Spachteln von Metallflächen und notwendige zusätzliche Grundier-, Zwischen- und Schlussanstriche sind in den Preis einzukalkulieren.
einschl. aller Nebenarbeiten
Grundbeschichtung:
Brillux  Hydro-PU-Tec Vorlack 2020 oder siehe Tabelle  C) GEWERKESPEZIFISCHE VORBEMERKUNGEN Abs.4
Zwischenbeschichtung:
Brillux  Hydro-PU-Tec Seidenmattlack 2088 oder siehe Tabelle  C) GEWERKESPEZIFISCHE VORBEMERKUNGEN Abs.4
Schlussbeschichtung:
Brillux  Hydro-PU-Tec Seidenmattlack 2088 oder siehe Tabelle  C) GEWERKESPEZIFISCHE VORBEMERKUNGEN Abs.4
Farbton: Lichtgrau RAL 7035
Menge: 1,210 m²

**2.6.20 Metall - Handlauf lackieren**
Metallhandlauf, innen, wie folgt behandeln:
Den vorhandenen Altanstrich auf Haft- und Tragfähigkeit prüfen. Ein nicht haft- und tragfähiger Untergrund ist vollständig, wenn erforderlich auch ganzflächig, nach Art des Bieters zu entfernen. Flächen sind zu reinigen, gründlich zu entrosten und aufzurauhen .Vorhandene Übergänge zur Altbeschichtung sind beizuschleifen und zu spachteln . Freigelegte Flächen sind mit Korrosionsschutz zu grundieren. Die Vorbehandelten Flächen sind anschließend mit einer Grund -, Zwischen-, und Schlussbeschichtung zu versehen.
Sämtliche Arbeiten wie das Entfernen von Altanstrichen, das Schleifen und Spachteln von Metallflächen und notwendige zusätzliche Grundier -, Zwischen- und Schlussanstriche sind in den Preis einzukalkulieren. einschl. aller Nebenarbeiten

Grundbeschichtung :
Brillux Impredur Grund 835 oder siehe Tabelle
  C) GEWERKESPEZIFISCHE VORBEMERKUNGEN Abs.4

Zwischenbeschichtungen:
Brillux Hochglanzlack 840 oder siehe Tabelle
  C) GEWERKESPEZIFISCHE VORBEMERKUNGEN Abs.4

Schlussbeschichtung :
Brillux Hochglanzlack 840 oder siehe Tabelle
  C) GEWERKESPEZIFISCHE VORBEMERKUNGEN Abs.4

Farbton: Schwarz RAL9005

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Menge: 5,900 lfm

**2.6.30 Zulage: Anstrich Farbton -mittel getönt-**
Mittel getönte Anstriche

Farbton: nach Vorgabe der Bauleitung
Menge: 1,000 m²

**2.6.40 Zulage: Anstrich Farbton -satt getönt-**
Satt getönte Anstriche

Farbton: nach Vorgabe der Bauleitung
Menge: 1,000 m²

**2.6.50 Zulage: Anstrich Farbton -Vollton-**
Vollton, Anstriche

Farbton: nach Vorgabe der Bauleitung
Menge: 1,000 m²

**2.6.60 Heizkörperfläche lackieren**
Heizkörperflächen wie folgt behandeln:
Den vorhandenen Altanstrich auf Haft- und Tragfähigkeit prüfen. Ein nicht haft- und tragfähiger Untergrund ist vollständig, wenn erforderlich auch ganzflächig, nach Art des Bieters zu entfernen. Flächen sind zu reinigen, gründlich zu entrosten und aufzurauhen.Vorhandene Übergänge zur Altbeschichtung sind beizuschleifen und zu spachteln. Freigelegte Flächen sind mit Korrosionsschutz zu grundieren. Die Vorbehandelten Flächen sind anschließend mit einer Grund-, Zwischen-, und Schlussbeschichtung zu versehen.
Sämtliche Arbeiten wie das Entfernen von Altanstrichen, das Schleifen und Spachteln von Metallflächen und notwendige zusätzliche Grundier-, Zwischen- und Schlussanstriche sind in den Preis einzukalkulieren.
einschl. aller Nebenarbeiten
Grund-, und Schlussbeschichtung:
Brillux  Lacryl Heizkörperlack 265 oder siehe Tabelle  C) GEWERKESPEZIFISCHE VORBEMERKUNGEN Abs.4
Farbton: weiss
Aufmass nach Heizkörpertabelle
Menge: 1,000 m²

**2.6.70 Heizungsrohre lackieren**
Heizungsrohre bis 50mm Durchmesser wie folgt behandeln:

Den vorhandenen Altanstrich auf Haft- und Tragfähigkeit prüfen. Ein nicht haft- und tragfähiger Untergrund ist vollständig, wenn erforderlich auch ganzflächig, nach Art des Bieters zu entfernen. Flächen sind zu reinigen, gründlich zu entrosten und aufzurauhen .Vorhandene Übergänge zur Altbeschichtung sind beizuschleifen und zu spachteln . Freigelegte Flächen sind mit Korrosionsschutz zu grundieren. Die Vorbehandelten Flächen sind anschließend mit einer Grund -, Zwischen-, und Schlussbeschichtung zu versehen.

Sämtliche Arbeiten wie das Entfernen von Altanstrichen, das Schleifen und Spachteln von Metallflächen und notwendige zusätzliche Grundier -, Zwischen- und Schlussanstriche sind in den Preis einzukalkulieren. einschl. aller Nebenarbeiten

Grund-, und Schlussbeschichtung:
Brillux Lacryl Heizkörperlack 265 oder siehe Tabelle

  C) GEWERKESPEZIFISCHE VORBEMERKUNGEN Abs.4

Farbton: weiss
Menge: 1,100 lfm

### Los 3 Boden TH VH

#### Titel 3.1 Bodenbelagsarbeiten

**3.1.10 alte Bodenbeläge entfernen**
Lose verlegte oder fest verklebte Bodenbeläge, Bahnenware oder Platten jeglicher Art, mit und ohne Schaumstoffrücken, von Auftrittsflächen der Holztreppenstufen, auch gewendelt und Podesten aufnehmen und entsorgen . Verschmutzungen sowie Klebereste sind vom Unterboden restlos bis zur tragfähigen Schicht zu entfernen . Die Entsorgung nach Abschluss der Arbeiten sind in den Preis einzukalkulieren.
Menge: 119,400 m²

**3.1.20 Treppenkantenprofil Alu**
Treppenkantenprofil Aluminium erneuern.

Altes Treppenkantenprofil entfernen und neues Treppenkantenprofil 30 x 30 mm liefern und montieren. Einschl. der erforderlichen Vor- und Nebenleistungen. Die Stufenkante ist ggf. vorher mit einem Reparaturwinkel zu begradigen.

Farbton: silber
Menge: 111,000 lfm

**3.1.30 Linoleum-Belag auf Holztreppenstufen und Podesten**
Linoleum-Bodenbelag als Bahnenware auf Holztreppenstufen und Podesten verlegen.

Geamtdicke 2,50 mm liefern und fachgerecht auf nach DIN 18365 vorbereitetem Untergrund und nach Herstellervorgabe im Klebeverfahren verlegen . Inkl. dauerelastischer Fugen als Randanschluss oder als Dehnungsfuge herstellen.

Joka Jokalino

Linoleum Belag nach Wahl des Bieters

Farbton: Sandbeige RAL 1039

Breite Belag auf Trittstufen: 0,85 m
Menge: 119,400 m²

#### Titel 3.2 Boden Lackierarbeiten

**3.2.10 Holz - Fussleisten u. Viertelstäbe lackieren**
Fussleisten und, falls vorhanden, Viertelstäbe lackieren.

Den vorhandenen Altanstrich auf Haft- und Tragfähigkeit prüfen. Ein nicht tragfähiger Untergrund ist vollständig, wenn erforderlich auch ganzflächig, nach Art des Bieters zu entfernen . Flächen sind zu reinigen, anzulaugen und aufzurauhen. Vorhandene Übergänge zur Altbeschichtung sind beizuschleifen und zu spachteln. Freigelegte Flächen sind zu grundieren. Fugen, Löcher und Risse sind mit Holzspachtel auszuspachteln.
Sämtliche Arbeiten wie das Entfernen von Altanstrichen, das Schleifen und Spachteln von Holzflächen und notwendige zusätzliche Grundier-, Zwischen- und Schlussbeschichtungen sind in den Preis einzukalkulieren. einschl. aller Nebenarbeiten

Grundbeschichtung :
Brillux Hydro-PU-Tec Vorlack 2020 oder siehe Tabelle
  C) GEWERKESPEZIFISCHE VORBEMERKUNGEN Abs.4

Zwischenbeschichtung :
Brillux Hydro-PU-Tec Seidenmattlack 2088 oder siehe Tabelle
  C) GEWERKESPEZIFISCHE VORBEMERKUNGEN Abs.4

Schlussbeschichtung :
Brillux Hydro-PU-Tec Seidenmattlack 2088 oder siehe Tabelle
  C) GEWERKESPEZIFISCHE VORBEMERKUNGEN Abs.4

Farbton: Fussleisten und Viertelstäbe sind in der vorhandenen Bestandsfarbe zu lackieren. Die Farbabstimmung hat anhand eines Musters vor Ort zu erfolgen.
Menge: 72,470 lfm

**3.2.20 Holz - Böden lackieren**
Holz - Böden in Treppenhäusern etc. wie folgt behandeln:

Den vorhandenen Altanstrich auf Haft- und Tragfähigkeit prüfen. Ein nicht tragfähiger Untergrund ist vollständig, wenn erforderlich auch ganzflächig, nach Art des Bieters zu entfernen . Flächen sind zu reinigen, anzulaugen und aufzurauhen. Vorhandene Übergänge zur Altbeschichtung sind beizuschleifen und zu spachteln. Freigelegte Flächen sind zu grundieren. Fugen, Löcher und Risse sind mit Holzspachtel auszuspachteln.
Sämtliche Arbeiten wie das Entfernen von Altanstrichen, das Schleifen und Spachteln von Holzflächen und notwendige zusätzliche Grundier-, Zwischen- und Schlussbeschichtungen sind in den Preis einzukalkulieren.
einschl. aller Nebenarbeiten

Grundbeschichtung :
Brillux 2K-Aqua Epoxi-Primer 2373 oder siehe Tabelle
  C) GEWERKESPEZIFISCHE VORBEMERKUNGEN Abs.4

Zwischenbeschichtung:
Brillux 2K-Durapur 7741 oder siehe Tabelle
  C) GEWERKESPEZIFISCHE VORBEMERKUNGEN Abs.4

Schlussbeschichtung :
Brillux 2K-Durapur 7741 oder siehe Tabelle
  C) GEWERKESPEZIFISCHE VORBEMERKUNGEN Abs.4

Farbton: Böden sind in der vorhandenen Bestandsfarbe zu lackieren. Die Farbabstimmung hat anhand eines Musters vor Ort zu erfolgen.
Menge: 5,870 m²

**3.2.30 Holz - Trittstufen lackieren**
Holz Trittstufen wie folgt behandeln:

Den vorhandenen Altanstrich auf Haft- und Tragfähigkeit prüfen. Ein nicht tragfähiger Untergrund ist vollständig, wenn erforderlich auch ganzflächig, nach Art des Bieters zu entfernen . Flächen sind zu reinigen, anzulaugen und aufzurauhen. Vorhandene Übergänge zur Altbeschichtung sind beizuschleifen und zu spachteln. Freigelegte Flächen sind zu grundieren. Fugen, Löcher und Risse sind mit Holzspachtel auszuspachteln.
Sämtliche Arbeiten wie das Entfernen von Altanstrichen, das Schleifen und Spachteln von Holzflächen und notwendige zusätzliche Grundier-, Zwischen- und Schlussbeschichtungen sind in den Preis einzukalkulieren.
einschl. aller Nebenarbeiten

Grundbeschichtung :
Brillux 2K-Aqua Epoxi-Primer 2373 oder siehe Tabelle
  C) GEWERKESPEZIFISCHE VORBEMERKUNGEN Abs.4

Zwischenbeschichtung :
Brillux 2K-Durapur 7741 oder siehe Tabelle
  C) GEWERKESPEZIFISCHE VORBEMERKUNGEN Abs.4

Schlussbeschichtung :
Brillux 2K-Durapur 7741 oder siehe Tabelle
  C) GEWERKESPEZIFISCHE VORBEMERKUNGEN Abs.4

Farbton: Trittstufen sind in der vorhandenen Bestandsfarbe zu lackieren. Die Farbabstimmung hat anhand eines Musters vor Ort zu erfolgen.
Menge: 34,880 m²

**3.2.40 Holz - Setzstufen lackieren**
Holz Setzstufen, einschl. Wangen der Treppenläufe innen und außen sowie Fussleisten und Viertelstäbe wie folgt behandeln:

Den vorhandenen Altanstrich auf Haft- und Tragfähigkeit prüfen. Ein nicht tragfähiger Untergrund ist vollständig, wenn erforderlich auch ganzflächig, nach Art des Bieters zu entfernen . Flächen sind zu reinigen, anzulaugen und aufzurauhen. Vorhandene Übergänge zur Altbeschichtung sind beizuschleifen und zu spachteln. Freigelegte Flächen sind zu grundieren. Fugen, Löcher und Risse sind mit Holzspachtel auszuspachteln.
Sämtliche Arbeiten wie das Entfernen von Altanstrichen, das Schleifen und Spachteln von Holzflächen und notwendige zusätzliche Grundier-, Zwischen- und Schlussbeschichtungen sind in den Preis einzukalkulieren. einschl. aller Nebenarbeiten

Grundbeschichtung :
Brillux 2K-Aqua Epoxi-Primer 2373 oder siehe Tabelle
  C) GEWERKESPEZIFISCHE VORBEMERKUNGEN Abs.4

Zwischenbeschichtung :
Brillux 2K-Durapur 7741 oder siehe Tabelle
  C) GEWERKESPEZIFISCHE VORBEMERKUNGEN Abs.4

Schlussbeschichtung :
Brillux 2K-Durapur 7741 oder siehe Tabelle
  C) GEWERKESPEZIFISCHE VORBEMERKUNGEN Abs.4

Farbton: Setzstufen sind in der vorhandenen Bestandsfarbe zu lackieren. Die Farbabstimmung hat anhand eines Musters vor Ort zu erfolgen.
Menge: 20,370 m²

**3.2.50 Zulage: Anstrich Farbton -mittel getönt-**
Mittel getönte Anstriche

Farbton: nach Vorgabe der Bauleitung
Menge: 1,000 m²

**3.2.60 Zulage: Anstrich Farbton -satt getönt-**
Satt getönte Anstriche

Farbton: nach Vorgabe der Bauleitung
Menge: 1,000 m²

**3.2.70 Zulage: Anstrich Farbton -Vollton-**
Vollton, Anstriche

Farbton: nach Vorgabe der Bauleitung
Menge: 70,000 m²

### Los 4 Schreinerarbeiten TH VH

#### Titel 4.1 Holzdielen und Treppen bearbeiten

**4.1.10 Geländerholme ergänzen**
Beschädigte oder fehlende Geländerholme durch neue Geländerholm in gleicher Art gedrechselt ersetzen.
Menge: 1,000 Stk

**4.1.20 Kleinstreparaturen an Holzbauteilen bis ca. 4,0 cm²**
Kleinstreparaturen an Holzbauteilen bis ca. 4,0 cm² fachgerecht ausführen
Menge: 10,000 Stk

**4.1.30 Zulage: Materialanteil zur Vorposition**
*** Pauschalposition
Zulage: Materialanteil zur Position 4.1.20.
Menge: 1,000 psch

### Los 5 Maler- & Lackierarbeiten TH SF

#### Titel 5.1 Allgemeine Vorarbeiten

**5.1.10 Bodenfläche mit Filzpappe schützen**
Filzpappe liefern und Bodenflächen abdecken und vor Verschmutzung schützen.
Eventuelle Abklebearbeiten sowie die Entsorgung nach Abschluss der Arbeiten sind in den Preis einzukalkulieren.
Menge: 2,300 m²

**5.1.20 Flächen mit Folie schützen**
Abdeckfolie liefern und Bodenflächen, Treppen, Fenster etc. abdecken und vor Verschmutzung schützen. Eventuelle Abklebearbeiten sowie die Entsorgung nach Abschluss der Arbeiten sind in den Preis einzukalkulieren.
Menge: 10,000 m²

**5.1.30 Alte Briefkästen demontieren**
*** Pauschalposition
Briefkästen (9 Stück) von den Wänden und Wohnungstüren demontieren und entsorgen
Menge: 1,000 psch

#### Titel 5.2 Putzschäden beseitigen

**5.2.10 Putz < 1,00 m² beiarbeiten**
Losen, schadhaften Putz < 1 m² Flächengrösse an Decken- und Wandflächen inkl. Seitenwangen entfernen und mit Haftputzgips oder der vorhandenen Putzart entsprechend, bis zu einer Stärke von 30 mm im Mittel, an den vorhandenen Putz sauber anarbeiten. Die Entsorgung nach Abschluss der Arbeiten sind in den Preis einzukalkulieren.
Menge: 130,000 m²

**5.2.20 Risse beiarbeiten**
Risse in Putzflächen V-förmig aufweiten, säubern, fachgerecht mit elastischem Rissfüller verfüllen, spachteln und nach Herstellervorgabe mit einem Elastikgewebe armieren.
Menge: 30,000 lfm

**5.2.30 Flächen spachteln in Q3**
Wand- oder Deckenflächen inkl. Seitenwangen vollflächig mit einer geeigneten Spachtelmasse nach Herstellervorgabe für erhöhte Anforderungen an den Untergrund entsprechend der Qualitätsstufe Q3 spachteln, glätten und planschleifen (einschl. vorheriger Grundierung).

Brillux Lacryl Tiefgrund ELF 595 oder siehe Tabelle
  C) GEWERKESPEZIFISCHE VORBEMERKUNGEN Abs.4
Brillux Füll- und Spachtelmasse 143 oder siehe Tabelle
  C) GEWERKESPEZIFISCHE VORBEMERKUNGEN Abs.4
Menge: 324,510 m²

**5.2.40 Alueckschutzprofile einputzen**
Alueckschutzprofile zum erhöhten Kantenschutz an Außenecken nach Herstellervorgabe einspachteln
Menge: 10,000 lfm

**5.2.50 Armierungsgewebe / Glattvlies**
Zusätzliches Einbetten eines Armierungsgewebes aus Glasfaser an Seitenwangen zur dauerhaften Rissüberbrückung, einschl. eventuell erforderlicher Gewebeecken. Überlappung der Bahnen mindestens 10 cm
Menge: 8,580 m²

#### Titel 5.3 Wand- und Deckenflächen vorbehandeln

**5.3.10 Flächen grundieren**
Wand- oder Deckenflächen inkl. Seitenwangen und Untersichten mit einer für den Untergrund geeigneten und dem weiteren Aufbau erforderlichen Grundbeschichtung nach Herstellervorgabe grundieren.

Brillux Lacryl Tiefgrund ELF 595 oder siehe Tabelle
  C) GEWERKESPEZIFISCHE VORBEMERKUNGEN Abs. 4
Menge: 324,510 m²

#### Titel 5.4 Wand- und Deckenflächen bearbeiten

**5.4.10 Deckenflächen und Untersichten mit Dispersionsfarbe streichen**
Deckenflächen auf vorbereitetem Untergrund mit waschbeständiger Dispersionsfarbe für Innen deckend beschichten.

Brillux Malerweiß ELF oder siehe Tabelle
  C) GEWERKESPEZIFISCHE VORBEMERKUNGEN Abs.4

Nassabriebbeständigkeit: Klasse 3

Farbton: weiss
Menge: 65,420 m²

**5.4.20 Wandflächen mit Dispersionsfarbe streichen 2-farbig**
Wandflächen inkl. Seitenwangen auf vorbereitetem Untergrund mit scheuerbeständiger Dispersionsfarbe für Innen deckend 2-farbig beschichten. Die bestehende Farbtrennlinie (Höhe) dient als Referenz für die neue Farbaufteilung

Brillux Glemalux ELF 1000 oder siehe Tabelle
  C) GEWERKESPEZIFISCHE VORBEMERKUNGEN Abs.4

Nassabriebbeständigkeit: Klasse 1

Farbton: Wände unten im Lichtgrau RAL 7035, Wände oben Cremeweiß RAL 9001
Menge: 259,100 m²

**5.4.30 Zulage: Anstrich Farbton -mittel getönt**
Mittel getönte Anstriche der Nassabriebbeständigkeit: Klasse 1, 2 und 3

Farbton: nach Vorgabe der Bauleitung
Menge: 259,100 m²

**5.4.40 Zulage: Anstrich Farbton -satt getönt**
Satt getönte Anstriche der Nassabriebbeständigkeit: Klasse 1, 2 und 3

Farbton: nach Vorgabe der Bauleitung
Menge: 1,000 m²

**5.4.50 Zulage: Anstrich Farbton -Vollton**
Vollton, Anstriche der Nassabriebbeständigkeit: Klasse 1, 2 und 3

Farbton: nach Vorgabe der Bauleitung
Menge: 1,000 m²

**5.4.60 Zulage: scharfkantiges Abkleben für 2-farbige Anstriche**
-nur auf Anweisung der Bauleitung-

Zulage Für scharfkantiges Abkleben für 2-farbige Anstricharbeiten um einen sauberen, geraden Übergang von einem Farbton zum anderen zu gewährleisten
Menge: 90,000 lfm

**5.4.70 Versiegelung mit Acrylat**
Fugen zwischen Putz-, Beton- und Gipskartonflächen oder ähnlichen Baustoffen mit dauerelastischer
Acryl-Fugenmasse versiegeln, einschl. abkleben falls erforderlich.

Brillux Acryl-Dichtmasse 395 oder siehe Tabelle
  C) GEWERKESPEZIFISCHE VORBEMERKUNGEN Abs.4
Menge: 340,000 lfm

**5.4.80 Isolieranstrich**
- Den Untergrund auf Festigkeit und Tragfähigkeit prüfen
- Lose Teile, Farbreste und mürbes Material entfernen
- Verschmutzte Flächen säubern
- Vorhandene Altanstriche wie Leimfarben, Spachtelschichten oder losen Putz entfernen
- Löcher, Risse und Unebenheiten ausbessern.
Menge: 5,000 m²

#### Titel 5.5 Holzflächen bearbeiten

**5.5.5 Holz - Türen -innen-**
Wohnungseingangstüren lackieren

Türen, Futter und Bekleidungen etc., innen, wie folgt behandeln:

Den vorhandenen Altanstrich auf Haft- und Tragfähigkeit prüfen. Ein nicht tragfähiger Untergrund ist vollständig, wenn erforderlich auch ganzflächig, nach Art des Bieters zu entfernen. Flächen sind zu reinigen, anzulaugen und aufzurauhen. Vorhandene Übergänge zur Altbeschichtung sind beizuschleifen und zu spachteln. Freigelegte Flächen sind zu grundieren. Fugen, Löcher und Risse sind mit Holzspachtel auszuspachteln. Loser und schadhafter Kitt der Falze von Fenstern und Türen ist zu entfernen und mit Kitt beizuarbeiten. Vorhandene Eisenteile sind zu entrosten und mit Korrosionsschutz zu grundieren.
Sämtliche Arbeiten wie das Entfernen von Altanstrichen, das Schleifen und Spachteln von Holzflächen und notwendige zusätzliche Grundier-, Zwischen- und Schlussbeschichtungen sind in den Preis einzukalkulieren.
einschl. aller Nebenarbeiten.

Grundbeschichtung :
Brillux Hydro-PU-Tec Vorlack 2020 oder siehe Tabelle
  C) GEWERKESPEZIFISCHE VORBEMERKUNGEN Abs.4
Zwischenbeschichtung :
Brillux Hydro-PU-Tec Seidenmattlack 2088 oder siehe Tabelle
  C) GEWERKESPEZIFISCHE VORBEMERKUNGEN Abs.4
Schlussbeschichtung :
Brillux Hydro-PU-Tec Seidenmattlack 2088 oder siehe Tabelle
  C) GEWERKESPEZIFISCHE VORBEMERKUNGEN Abs.4
Farbton: Lichtgrau RAL 7035
Menge: 17,100 m²

**5.5.10 Holz - Türen Kassettentüren -innen-**
Hauseingangstür von innen lackieren

Türen, Futter und Bekleidungen stark profiliert etc., innen, wie folgt behandeln:

Den vorhandenen Altanstrich auf Haft- und Tragfähigkeit prüfen. Ein nicht tragfähiger Untergrund ist vollständig, wenn erforderlich auch ganzflächig, nach Art des Bieters zu entfernen. Flächen sind zu reinigen, anzulaugen und aufzurauhen. Vorhandene Übergänge zur Altbeschichtung sind beizuschleifen und zu spachteln. Freigelegte Flächen sind zu grundieren. Fugen, Löcher und Risse sind mit Holzspachtel auszuspachteln. Loser und schadhafter Kitt der Falze von Fenstern und Türen ist zu entfernen und mit Kitt beizuarbeiten. Vorhandene Eisenteile sind zu entrosten und mit Korrosionsschutz zu grundieren.
Sämtliche Arbeiten wie das Entfernen von Altanstrichen, das Schleifen und Spachteln von Holzflächen und notwendige zusätzliche Grundier-, Zwischen- und Schlussbeschichtungen sind in den Preis einzukalkulieren.
einschl. aller Nebenarbeiten.

Grundbeschichtung :
Brillux Hydro-PU-Tec Vorlack 2020 oder siehe Tabelle
  C) GEWERKESPEZIFISCHE VORBEMERKUNGEN Abs.4
Zwischenbeschichtung :
Brillux Hydro-PU-Tec Seidenmattlack 2088 oder siehe Tabelle
  C) GEWERKESPEZIFISCHE VORBEMERKUNGEN Abs.4
Schlussbeschichtung :
Brillux Hydro-PU-Tec Seidenmattlack 2088 oder siehe Tabelle
  C) GEWERKESPEZIFISCHE VORBEMERKUNGEN Abs.4
Farbton: Lichtgrau RAL 7035
Menge: 3,000 m²

**5.5.20 Holz - Türen lackieren -außen-**
Hauseinganstür von außen lackieren

Türen, Futter und Bekleidungen etc., aussen, (wie Hoftüren, Balkontüren, etc...) wie folgt behandeln:

Den vorhandenen Altanstrich auf Haft- und Tragfähigkeit prüfen. Ein nicht tragfähiger Untergrund ist vollständig, wenn erforderlich auch ganzflächig, nach Art des Bieters zu entfernen. Flächen sind zu reinigen, anzulaugen und aufzurauhen. Vorhandene Übergänge zur Altbeschichtung sind beizuschleifen und zu spachteln. Freigelegte Flächen sind zu grundieren. Fugen, Löcher und Risse sind mit Holzspachtel auszuspachteln . Loser und schadhafter Kitt der Falze von Fenstern und Türen ist zu entfernen und mit Kitt beizuarbeiten.
Vorhandene Eisenteile sind zu entrosten und mit Korrosionsschutz zu grundieren. Sämtliche Arbeiten wie das Entfernen von Altanstrichen, das Schleifen und Spachteln von Holzflächen und notwendige zusätzliche
Grundier-, Zwischen- und Schlussbeschichtungen sind in den Preis einzukalkulieren.
einschl. aller Nebenarbeiten

Grundbeschichtung :
Brillux Impredur Grund 835 oder siehe Tabelle
  C) GEWERKESPEZIFISCHE VORBEMERKUNGEN Abs.4
Zwischenbeschichtung :
Brillux Hochglanzlack 840 oder siehe Tabelle
  C) GEWERKESPEZIFISCHE VORBEMERKUNGEN Abs.4
Schlussbeschichtung :
Brillux Hochglanzlack 840 oder siehe Tabelle
  C) GEWERKESPEZIFISCHE VORBEMERKUNGEN Abs.4
Farbton: Hauseingangstür ist von außen in der vorhandenen Bestandsfarbezu lackieren. Die Farbabstimmung hat anhand eines Musters vor Ort zu erfolgen.
Menge: 3,000 m²

**5.5.30 Holz - Treppenwangen lackieren**
-nur auf Anweisung der Bauleitung-
Holz - Treppenwangen (profiliert) lackieren

Den vorhandenen Altanstrich auf Haft- und Tragfähigkeit prüfen. Ein nicht tragfähiger Untergrund ist vollständig, wenn erforderlich auch ganzflächig, nach Art des Bieters zu entfernen . Flächen sind zu reinigen, anzulaugen und aufzurauhen. Vorhandene Übergänge zur Altbeschichtung sind beizuschleifen und zu spachteln. Freigelegte Flächen sind zu grundieren. Fugen, Löcher und Risse sind mit Holzspachtel auszuspachteln.
Sämtliche Arbeiten wie das Entfernen von Altanstrichen, das Schleifen und Spachteln von Holzflächen und notwendige zusätzliche Grundier-, Zwischen- und Schlussbeschichtungen sind in den Preis einzukalkulieren. einschl. aller Nebenarbeiten

Grundbeschichtung :
Brillux Hydro-PU-Tec Vorlack 2020 oder siehe Tabelle
  C) GEWERKESPEZIFISCHE VORBEMERKUNGEN Abs.4

Zwischenbeschichtung :
Brillux Hydro-PU-Tec Seidenmattlack 2088 oder siehe Tabelle
  C) GEWERKESPEZIFISCHE VORBEMERKUNGEN Abs.4

Schlussbeschichtung :
Brillux Hydro-PU-Tec Seidenmattlack 2088 oder siehe Tabelle
  C) GEWERKESPEZIFISCHE VORBEMERKUNGEN Abs.4

Farbton: Treppenwangen sind in der vorhandenen Bestandsfarbe zu lackieren. Die Farbabstimmung hat anhand eines Musters vor Ort zu erfolgen.
Menge: 28,590 lfm

**5.5.40 Holz - Handläufe lackieren**
-nur auf Anweisung der Bauleitung-

Holz - Handläufe (profiliert) lackieren

Den vorhandenen Altanstrich auf Haft- und Tragfähigkeit prüfen. Ein nicht tragfähiger Untergrund ist vollständig, wenn erforderlich auch ganzflächig, nach Art des Bieters zu entfernen . Flächen sind zu reinigen, anzulaugen und aufzurauhen. Vorhandene Übergänge zur Altbeschichtung sind beizuschleifen und zu spachteln. Freigelegte Flächen sind zu grundieren. Fugen, Löcher und Risse sind mit Holzspachtel auszuspachteln Sämtliche Arbeiten wie das Entfernen von Altanstrichen, das Schleifen und Spachteln von Holzflächen und notwendige zusätzliche Grundier-, Zwischen- und Schlussbeschichtungen sind in den Preis einzukalkulieren.
einschl. aller Nebenarbeiten

Grundbeschichtung :
Brillux Hydro-PU-Tec Vorlack 2020 oder siehe Tabelle
  C) GEWERKESPEZIFISCHE VORBEMERKUNGEN Abs.4

Zwischenbeschichtung :
Brillux Hydro-PU-Tec Seidenmattlack 2088 oder siehe Tabelle
  C) GEWERKESPEZIFISCHE VORBEMERKUNGEN Abs.4

Schlussbeschichtung :
Brillux Hydro-PU-Tec Seidenmattlack 2088 oder siehe Tabelle
  C) GEWERKESPEZIFISCHE VORBEMERKUNGEN Abs.4

Farbton: Handläufe sind in der vorhandenen Bestandsfarbe zu lackieren. Die Farbabstimmung hat anhand eines Musters vor Ort zu erfolgen.
Menge: 26,860 lfm

**5.5.50 Holz - Geländer- /Antrittspfosten lackieren**
Geländer-/Antrittspfosten sind in der vorhandenen Bestandsfarbe zu lackieren. Die Farbabstimmung hat anhand eines Musters vor Ort zu erfolgen.
Menge: 68,000 Stk

**5.5.60 Zulage: Anstrich Farbton -mittel getönt-**
Menge: 20,100 m²

**5.5.70 Zulage: Anstrich Farbton -satt getönt-**
Menge: 3,000 m²

**5.5.80 Zulage: Anstrich Farbton -Vollton**
Vollton, Anstriche

Farbton: nach Vorgabe der Bauleitung
Menge: 1,000 m²

#### Titel 5.6 Metallflächen bearbeiten

**5.6.10 Metall Türen lackieren -innen-**
Wohnungseingangstüren sowie die Kellertür lackieren

Metall - Türen, innen, wie folgt behandeln:
Den vorhandenen Altanstrich auf Haft- und Tragfähigkeit prüfen. Ein nicht haft- und tragfähiger Untergrund ist vollständig, wenn erforderlich auch ganzflächig, nach Art des Bieters zu entfernen. Flächen sind zu reinigen, gründlich zu entrosten und aufzurauhen.Vorhandene Übergänge zur Altbeschichtung sind beizuschleifen und zu spachteln. Freigelegte Flächen sind mit Korrosionsschutz zu grundieren. Die Vorbehandelten Flächen sind anschließend mit einer Grund-, Zwischen-, und Schlussbeschichtung zu versehen.
Sämtliche Arbeiten wie das Entfernen von Altanstrichen, das Schleifen und Spachteln von Metallflächen und notwendige zusätzliche Grundier-, Zwischen- und Schlussanstriche sind in den Preis einzukalkulieren.
einschl. aller Nebenarbeiten
Grundbeschichtung:
Brillux  Hydro-PU-Tec Vorlack 2020 oder siehe Tabelle  C) GEWERKESPEZIFISCHE VORBEMERKUNGEN Abs.4
Zwischenbeschichtung:
Brillux  Hydro-PU-Tec Seidenmattlack 2088 oder siehe Tabelle  C) GEWERKESPEZIFISCHE VORBEMERKUNGEN Abs.4
Schlussbeschichtung:
Brillux  Hydro-PU-Tec Seidenmattlack 2088 oder siehe Tabelle  C) GEWERKESPEZIFISCHE VORBEMERKUNGEN Abs.4
Farbton: Lichtgrau RAL 7035
Menge: 10,100 m²

**5.6.20 Metall - Handlauf lackieren**
Metallhandlauf, innen, wie folgt behandeln:
Den vorhandenen Altanstrich auf Haft- und Tragfähigkeit prüfen. Ein nicht haft- und tragfähiger Untergrund ist vollständig, wenn erforderlich auch ganzflächig, nach Art des Bieters zu entfernen. Flächen sind zu reinigen, gründlich zu entrosten und aufzurauhen .Vorhandene Übergänge zur Altbeschichtung sind beizuschleifen und zu spachteln . Freigelegte Flächen sind mit Korrosionsschutz zu grundieren. Die Vorbehandelten Flächen sind anschließend mit einer Grund -, Zwischen-, und Schlussbeschichtung zu versehen.
Sämtliche Arbeiten wie das Entfernen von Altanstrichen, das Schleifen und Spachteln von Metallflächen und notwendige zusätzliche Grundier -, Zwischen- und Schlussanstriche sind in den Preis einzukalkulieren. einschl. aller Nebenarbeiten

Grundbeschichtung :
Brillux Impredur Grund 835 oder siehe Tabelle
  C) GEWERKESPEZIFISCHE VORBEMERKUNGEN Abs.4

Zwischenbeschichtungen:
Brillux Hochglanzlack 840 oder siehe Tabelle
  C) GEWERKESPEZIFISCHE VORBEMERKUNGEN Abs.4

Schlussbeschichtung :
Brillux Hochglanzlack 840 oder siehe Tabelle
  C) GEWERKESPEZIFISCHE VORBEMERKUNGEN Abs.4

Farbton: Schwarz RAL9005
Menge: 2,450 lfm

**5.6.30 Zulage: Anstrich Farbton -mittel getönt-**
Menge: 1,000 m²

**5.6.40 Zulage: Anstrich Farbton -satt getönt-**
Satt getönte Anstriche

Farbton: nach Vorgabe der Bauleitung
Menge: 1,000 m²

**5.6.50 Zulage: Anstrich Farbton -Vollton-**
Menge: 1,000 m²

**5.6.60 Heizkörperfläche lackieren**
Heizkörperflächen wie folgt behandeln:
Den vorhandenen Altanstrich auf Haft- und Tragfähigkeit prüfen. Ein nicht haft- und tragfähiger Untergrund ist vollständig, wenn erforderlich auch ganzflächig, nach Art des Bieters zu entfernen. Flächen sind zu reinigen, gründlich zu entrosten und aufzurauhen.Vorhandene Übergänge zur Altbeschichtung sind beizuschleifen und zu spachteln. Freigelegte Flächen sind mit Korrosionsschutz zu grundieren. Die Vorbehandelten Flächen sind anschließend mit einer Grund-, Zwischen-, und Schlussbeschichtung zu versehen.
Sämtliche Arbeiten wie das Entfernen von Altanstrichen, das Schleifen und Spachteln von Metallflächen und notwendige zusätzliche Grundier-, Zwischen- und Schlussanstriche sind in den Preis einzukalkulieren.
einschl. aller Nebenarbeiten
Grund-, und Schlussbeschichtung:
Brillux  Lacryl Heizkörperlack 265 oder siehe Tabelle  C) GEWERKESPEZIFISCHE VORBEMERKUNGEN Abs.4
Farbton: weiss
Aufmass nach Heizkörpertabelle
Menge: 0,640 m²

**5.6.70 Heizungsrohre lackieren**
Heizungsrohre bis 50mm Durchmesser wie folgt behandeln:

Den vorhandenen Altanstrich auf Haft- und Tragfähigkeit prüfen. Ein nicht haft- und tragfähiger Untergrund ist vollständig, wenn erforderlich auch ganzflächig, nach Art des Bieters zu entfernen. Flächen sind zu reinigen, gründlich zu entrosten und aufzurauhen .Vorhandene Übergänge zur Altbeschichtung sind beizuschleifen und zu spachteln . Freigelegte Flächen sind mit Korrosionsschutz zu grundieren. Die Vorbehandelten Flächen sind anschließend mit einer Grund -, Zwischen-, und Schlussbeschichtung zu versehen.

Sämtliche Arbeiten wie das Entfernen von Altanstrichen, das Schleifen und Spachteln von Metallflächen und notwendige zusätzliche Grundier -, Zwischen- und Schlussanstriche sind in den Preis einzukalkulieren. einschl. aller Nebenarbeiten

Grund-, und Schlussbeschichtung:
Brillux Lacryl Heizkörperlack 265 oder siehe Tabelle

  C) GEWERKESPEZIFISCHE VORBEMERKUNGEN Abs.4

Farbton: weiss
Menge: 1,200 lfm

### Los 6 Boden TH SF

#### Titel 6.1 Bodenbelagsarbeiten

**6.1.10 alte Bodenbeläge entfernen**
Lose verlegte oder fest verklebte Bodenbeläge, Bahnenware oder Platten jeglicher Art, mit und ohne Schaumstoffrücken, von Auftrittsflächen der Holztreppenstufen, auch gewendelt und Podesten aufnehmen und entsorgen . Verschmutzungen sowie Klebereste sind vom Unterboden restlos bis zur tragfähigen Schicht zu entfernen . Die Entsorgung nach Abschluss der Arbeiten sind in den Preis einzukalkulieren.
Menge: 47,540 m²

**6.1.20 Treppenkantenprofil Alu**
Treppenkantenprofil Aluminium erneuern.

Altes Treppenkantenprofil entfernen und neues Treppenkantenprofil 30 x 30 mm liefern und montieren. Einschl. der erforderlichen Vor- und Nebenleistungen. Die Stufenkante ist ggf. vorher mit einem Reparaturwinkel zu begradigen.

Farbton: Silber
Menge: 80,000 lfm

**6.1.30 Linoleum-Belag auf Holztreppenstufen und Podesten**
Linoleum-Bodenbelag als Bahnenware auf Holztreppenstufen und Podesten verlegen.

Geamtdicke 2,50 mm liefern und fachgerecht auf nach DIN 18365 vorbereitetem Untergrund und nach Herstellervorgabe im Klebeverfahren verlegen . Inkl. dauerelastischer Fugen als Randanschluss oder als Dehnungsfuge herstellen.

Joka Jokalino

Linoleum Belag nach Wahl des Bieters

Farbton: Sandbeige RAL 1039

Breite Belag auf Trittstufen: 0,85 m
Menge: 47,540 m²

#### Titel 6.2 Boden Lackierarbeiten

**6.2.10 Holz - Fussleisten u. Viertelstäbe lackieren**
Fussleisten und, falls vorhanden, Viertelstäbe lackieren.

Den vorhandenen Altanstrich auf Haft- und Tragfähigkeit prüfen. Ein nicht tragfähiger Untergrund ist vollständig, wenn erforderlich auch ganzflächig, nach Art des Bieters zu entfernen . Flächen sind zu reinigen, anzulaugen und aufzurauhen. Vorhandene Übergänge zur Altbeschichtung sind beizuschleifen und zu spachteln. Freigelegte Flächen sind zu grundieren. Fugen, Löcher und Risse sind mit Holzspachtel auszuspachteln.
Sämtliche Arbeiten wie das Entfernen von Altanstrichen, das Schleifen und Spachteln von Holzflächen und notwendige zusätzliche Grundier-, Zwischen- und Schlussbeschichtungen sind in den Preis einzukalkulieren. einschl. aller Nebenarbeiten

Grundbeschichtung :
Brillux Hydro-PU-Tec Vorlack 2020 oder siehe Tabelle
  C) GEWERKESPEZIFISCHE VORBEMERKUNGEN Abs.4

Zwischenbeschichtung :
Brillux Hydro-PU-Tec Seidenmattlack 2088 oder siehe Tabelle
  C) GEWERKESPEZIFISCHE VORBEMERKUNGEN Abs.4

Schlussbeschichtung :
Brillux Hydro-PU-Tec Seidenmattlack 2088 oder siehe Tabelle
  C) GEWERKESPEZIFISCHE VORBEMERKUNGEN Abs.4

Farbton: Fussleisten und Viertelstäbe sind in der vorhandenen Bestandsfarbe zu lackieren. Die Farbabstimmung hat anhand eines Musters vor Ort zu erfolgen.
Menge: 51,000 lfm

**6.2.20 Holz - Böden lackieren**
Holz - Böden inTreppenhäusern etc. wie folgt behandeln:

Den vorhandenen Altanstrich auf Haft- und Tragfähigkeit prüfen. Ein nicht tragfähiger Untergrund ist vollständig, wenn erforderlich auch ganzflächig, nach Art des Bieters zu entfernen . Flächen sind zu reinigen, anzulaugen und aufzurauhen. Vorhandene Übergänge zur Altbeschichtung sind beizuschleifen und zu spachteln. Freigelegte Flächen sind zu grundieren. Fugen, Löcher und Risse sind mit Holzspachtel auszuspachteln.
Sämtliche Arbeiten wie das Entfernen von Altanstrichen, das Schleifen und Spachteln von Holzflächen und notwendige zusätzliche Grundier-, Zwischen- und Schlussbeschichtungen sind in den Preis einzukalkulieren.
einschl. aller Nebenarbeiten

Grundbeschichtung :
Brillux 2K-Aqua Epoxi-Primer 2373 oder siehe Tabelle
  C) GEWERKESPEZIFISCHE VORBEMERKUNGEN Abs.4

Zwischenbeschichtung:
Brillux 2K-Durapur 7741 oder siehe Tabelle
  C) GEWERKESPEZIFISCHE VORBEMERKUNGEN Abs.4

Schlussbeschichtung :
Brillux 2K-Durapur 7741 oder siehe Tabelle
  C) GEWERKESPEZIFISCHE VORBEMERKUNGEN Abs.4

Farbton: Böden sind in der vorhandenen Bestandsfarbe zu lackieren. Die Farbabstimmung hat anhand eines Musters vor Ort zu erfolgen.
Menge: 3,180 m²

**6.2.30 Holz - Trittstufen lackieren**
Holz Trittstufen wie folgt behandeln:

Den vorhandenen Altanstrich auf Haft- und Tragfähigkeit prüfen. Ein nicht tragfähiger Untergrund ist vollständig, wenn erforderlich auch ganzflächig, nach Art des Bieters zu entfernen . Flächen sind zu reinigen, anzulaugen und aufzurauhen. Vorhandene Übergänge zur Altbeschichtung sind beizuschleifen und zu spachteln. Freigelegte Flächen sind zu grundieren. Fugen, Löcher und Risse sind mit Holzspachtel auszuspachteln.
Sämtliche Arbeiten wie das Entfernen von Altanstrichen, das Schleifen und Spachteln von Holzflächen und notwendige zusätzliche Grundier-, Zwischen- und Schlussbeschichtungen sind in den Preis einzukalkulieren.
einschl. aller Nebenarbeiten

Grundbeschichtung :
Brillux 2K-Aqua Epoxi-Primer 2373 oder siehe Tabelle
  C) GEWERKESPEZIFISCHE VORBEMERKUNGEN Abs.4

Zwischenbeschichtung :
Brillux 2K-Durapur 7741 oder siehe Tabelle
  C) GEWERKESPEZIFISCHE VORBEMERKUNGEN Abs.4

Schlussbeschichtung :
Brillux 2K-Durapur 7741 oder siehe Tabelle
  C) GEWERKESPEZIFISCHE VORBEMERKUNGEN Abs.4

Farbton: Trittstufen sind in der vorhandenen Bestandsfarbe zu lackieren. Die Farbabstimmung hat anhand eines Musters vor Ort zu erfolgen.
Menge: 31,480 m²

**6.2.40 Holz - Setzstufen lackieren**
Holz Setzstufen, einschl. Wangen der Treppenläufe innen und außen sowie Fussleisten und Viertelstäbe wie folgt behandeln:

Den vorhandenen Altanstrich auf Haft- und Tragfähigkeit prüfen. Ein nicht tragfähiger Untergrund ist vollständig, wenn erforderlich auch ganzflächig, nach Art des Bieters zu entfernen . Flächen sind zu reinigen, anzulaugen und aufzurauhen. Vorhandene Übergänge zur Altbeschichtung sind beizuschleifen und zu spachteln. Freigelegte Flächen sind zu grundieren. Fugen, Löcher und Risse sind mit Holzspachtel auszuspachteln.
Sämtliche Arbeiten wie das Entfernen von Altanstrichen, das Schleifen und Spachteln von Holzflächen und notwendige zusätzliche Grundier-, Zwischen- und Schlussbeschichtungen sind in den Preis einzukalkulieren. einschl. aller Nebenarbeiten

Grundbeschichtung :
Brillux 2K-Aqua Epoxi-Primer 2373 oder siehe Tabelle
  C) GEWERKESPEZIFISCHE VORBEMERKUNGEN Abs.4

Zwischenbeschichtung :
Brillux 2K-Durapur 7741 oder siehe Tabelle
  C) GEWERKESPEZIFISCHE VORBEMERKUNGEN Abs.4

Schlussbeschichtung :
Brillux 2K-Durapur 7741 oder siehe Tabelle
  C) GEWERKESPEZIFISCHE VORBEMERKUNGEN Abs.4

Farbton: Setzstufen sind in der vorhandenen Bestandsfarbe zu lackieren. Die Farbabstimmung hat anhand eines Musters vor Ort zu erfolgen.
Menge: 17,240 m²

**6.2.50 Zulage: Anstrich Farbton -mittel getönt-**
Mittel getönte Anstriche

Farbton: nach Vorgabe der Bauleitung
Menge: 1,000 m²

**6.2.60 Zulage: Anstrich Farbton -satt getönt-**
Satt getönte Anstriche

Farbton: nach Vorgabe der Bauleitung
Menge: 1,000 m²

**6.2.70 Zulage: Anstrich Farbton -Vollton-**
Vollton, Anstriche

Farbton: nach Vorgabe der Bauleitung
Menge: 55,000 m²

### Los 7 Schreinerarbeiten TH SF

#### Titel 7.1 Holzdielen und Treppen bearbeiten

**7.1.10 Geländerholme ergänzen**
Beschädigte oder fehlende Geländerholme durch neue Geländerholm in gleicher Art gedrechselt ersetzen.
Menge: 1,000 Stk

**7.1.20 Kleinstreparaturen an Holzbauteilen bis ca. 4,0 cm²**
Kleinstreparaturen an Holzbauteilen bis ca. 4,0 cm² fachgerecht ausführen
Menge: 10,000 Stk

**7.1.30 Zulage: Materialanteil zur Vorposition**
*** Pauschalposition
Zulage: Materialanteil zur Position 7.1.20.
Menge: 1,000 psch
